# SM Körbelitz
Angebotsaufforderung (GAEB 90, DA83)
Währung: EUR
Auftraggeber: Landesstraßenbaubehörde ST, RB Mitte

## Fahrbahnmarkierung SM Körbelitz
Datum: 09.02.26

### Abschnitt 00 Verkehrssicherung

#### Unterabschnitt 00.00 Verkehrssicherung

**00.00.0001 Verk.sich. kürzerer Dauer durchf. Verk.konzept AG*stat. Arbeitsst. bei Tageslicht**
Verkehrssicherung an Arbeitsstellen von kürzerer Dauer
betriebsfertig aufbauen, vorhalten, warten, instand
setzen, betreiben und abbauen. Vorübergehende Verkehrssicherungsmaßnahmen durchführen.
Nach Verkehrskonzept des AG.
Für stationäre Arbeitsstelle.
Bei Tageslicht.
Menge: 88,000 St

**00.00.0002 Verkehrsschild aufbauen u. abbauen*Typ RA2, C**
Verkehrsschild aufbauen und abbauen. Vorhalten, Kontrolle, Wartung und Instandsetzung werden gesondert
vergütet. Aufstellvorrichtung nach statischen Erfordernissen. Vorübergehende Verkehrssicherungsmaßnahmen
durchführen. 70 v. H. des Preises werden nach Aufbau,
der Rest nach Abbau vergütet.
Verkehrsschild = zusätzliche Verkehrszeichen laut
Forderung Verkehrsbehördlicher Anordnung.
Retroreflektierend mit Folie Klasse RA2, Aufbau C.
Aufstellvorrichtung nach Wahl des AN aufstellen.
Menge: 160,000 St

**00.00.0003 Transp. LSA f. Engst. aufb. u. abb. LSA Typ C*Versorg. Wahl AN**
Transportable Lichtsignalanlage (LSA) für Engstelle
einschließlich Energieversorgung aufbauen, in Betrieb
nehmen und abbauen. Vorhalten, Kontrolle, Wartung, In-
standsetzung und Betreiben werden gesondert vergütet.
Vorübergehende Verkehrssicherungsmaßnahmen durchführen.
70 v. H. des Preises werden nach betriebsfertigem Aufbau, der Rest nach Abbau vergütet.
LSA Typ C, verkehrsabhängige Steuerung.
Energieversorgung nach Wahl des AN.
Menge: 9,000 St

**00.00.0004 Transport. Lichtsignalanlage vorh. wie Vorposition**
Transportable Lichtsignalanlage (LSA) vorhalten, warten, instand setzen und betreiben. Vorübergehende Verkehrssicherungsmaßnahmen durchführen. Die Kontrolle
wird gesondert vergütet.
Transportable LSA wie in Vorposition beschrieben.
Menge: 77,000 Std

**00.00.0005 Transp. LSA f. Engst. aufb. u. abb. LSA Typ D*Versorg. Wahl AN**
Transportable Lichtsignalanlage (LSA) für kreuzende
Verkehrsströme Typ D mit Kabelverbindung, einschließlich Energieversorgung,  aufbauen, in Betrieb nehmen
und abbauen. Vorhalten, Kontrolle, Wartung, Instandsetzung und Betreiben werden gesondert vergütet. Vorübergehende Verkehrssicherungsmaßnahmen durchführen. 70
v.H. des Preises werden nach betriebsfertigem Aufbau,
der Rest nach Abbau vergütet.
LSA für Einmündungsverkehr mit 3 Fahrzeugsignalgruppen.
Energieversorgung nach Wahl des AN.
Steuerung = Verkehrsabhängig.
Menge: 1,000 St

**00.00.0006 Transport. Lichtsignalanlage vorh. wie Vorposition**
Transportable Lichtsignalanlage (LSA) vorhalten, warten, instand setzen und betreiben. Vorübergehende Verkehrssicherungsmaßnahmen durchführen. Die Kontrolle
wird gesondert vergütet.
Transportable LSA wie in Vorposition beschrieben.
Menge: 38,000 Std

**00.00.0007 Transp. LSA umsetzen. wie Vorpositionen.**
Transportable Lichtsignalanlage (LSA) umsetzen.
Vorübergehende Verkehrssicherungsmaßnahmen durchführen.
Die Kontrolle wird gesondert vergütet.
Transportable LSA wie in Vorpositionen beschrieben.
Menge: 19,000 St

**00.00.0008 Warnposten**
Stundenlohnarbeiten durch Arbeitskräfte auf besondere
Anordnung des AG ausführen.
Der Verrechnungssatz für die jeweilige Arbeitskraft
umfasst sämtliche Aufwendungen wie Lohn- und
Gehaltsnebenkosten, Zuschläge, lohngebundene und
lohnabhängige Kosten, sonstige Sozialkosten,
Gemeinkosten, Wagnis und Gewinn.
Erschwärniszuschläge, sowie Zuschläge für Überstunden,
Nacht-, Sonntags- und Feiertagsarbeit werden nicht
gesondert vergütet.
Warnposten für Markierung Vorankündigungspfeile.
Menge: 56,000 h

### Abschnitt 01 Markierung entfernen und Vormarkierung

#### Unterabschnitt 01.00 Markierung entfernen

**01.00.0001 Markierungszeichen entfernen Farbe*a.Asphaltdecksch.*feinstfräsen Abf.d. Verw.zuf.**
Markierungszeichen entfernen. Abgerechnet wird die entfernte markierte Fläche. Bei Pfeil, Buchstabe, Ziffer,
Verkehrsschild und Piktogramm ergibt sich die Fläche
aus dem kleinsten umschließenden Rechteck.
Markierungsstoffart = Farbe.
Auf Asphaltdeckschicht.
Durch Feinstfräsen.
Abfall aufnehmen und nach Wahl des AN verwerten.
Menge: 440,000 m2

**01.00.0002 Markierungszeichen entfernen Plastikmasse*a.Asphaltdecksch.*feinstfräsen Abf.d. Verw.zuf.**
Markierungszeichen entfernen. Abgerechnet wird die entfernte markierte Fläche. Bei Pfeil, Buchstabe, Ziffer,
Verkehrsschild und Piktogramm ergibt sich die Fläche
aus dem kleinsten umschließenden Rechteck.
Markierungsstoffart = Plastikmasse aufgelegt.
Auf Asphaltdeckschicht.
Durch Feinstfräsen.
Abfall aufnehmen und nach Wahl des AN verwerten.
Menge: 880,000 m2

**01.00.0003 Längs- und Quermarkierung entfernen durchg. u. unterbr.*Breite 0,12 m Farbe*a.Asphaltdecksch. Erneuer.d.Mark.*feinstfräsen Abf.d. Verw.zuf.**
Längs- und Quermarkierung einschl. evtl.
Sperrflächenumrandung
entfernen. Abgerechnet wird der entfernte Strich, bei
Doppelstrichen zwei Striche.
Durchgehende und unterbrochene Striche.
Strichbreite = 0,12 m.
Markierungsstoffart = Farbe.
Auf Asphaltdeckschicht.
Entfernen für Erneuerung der Markierung.
Durch Feinstfräsen.
Abfall aufnehmen und nach Wahl des AN verwerten.
Menge: 2400,000 m

**01.00.0004 Längs- und Quermarkierung entfernen durchg. u. unterbr.*Breite 0,12 m Plastikmasse*a.Asphaltdecksch. Erneuer.d.Mark.*feinstfräsen Abf.d. Verw.zuf.**
Längs- und Quermarkierung einschl. evtl.
Sperrflächenumrandung
entfernen. Abgerechnet wird der entfernte Strich, bei
Doppelstrichen zwei Striche.
Durchgehende und unterbrochene Striche.
Strichbreite = 0,12 m.
Markierungsstoffart = Plastikmasse.
Auf Asphaltdeckschicht.
Entfernen für Erneuerung der Markierung.
Durch Feinstfräsen.
Abfall aufnehmen und nach Wahl des AN verwerten.
Menge: 2400,000 m

**01.00.0005 Längs- und Quermarkierung entfernen durchg. u. unterbr.*Breite 0,12 m Agglomerat*a.Asphaltdecksch. Erneuer.d.Mark.*feinstfräsen Abf.d. Verw.zuf.**
Längs- und Quermarkierung einschl. evtl.
Sperrflächenumrandung
entfernen. Abgerechnet wird der entfernte Strich, bei
Doppelstrichen zwei Striche.
Durchgehende und unterbrochene Striche.
Strichbreite = 0,12 m.
Markierungsstoffart = Agglomeratmarkierung.
Auf Asphaltdeckschicht.
Entfernen für Erneuerung der Markierung.
Durch Feinstfräsen.
Abfall aufnehmen und nach Wahl des AN verwerten.
Menge: 2400,000 m

**01.00.0006 Längs- und Quermarkierung entfernen durchg. u. unterbr.*Breite 0,25 m Farbe*a.Asphaltdecksch. Erneuer.d.Mark.*feinstfräsen Abf.d. Verw.zuf.**
Längs- und Quermarkierung einschl. evtl.
Sperrflächenumrandung
entfernen. Abgerechnet wird der entfernte Strich, bei
Doppelstrichen zwei Striche.
Durchgehende und unterbrochene Striche.
Strichbreite = 0,25 m.
Markierungsstoffart = Farbe.
Auf Asphaltdeckschicht.
Entfernen für Erneuerung der Markierung.
Durch Feinstfräsen.
Abfall aufnehmen und nach Wahl des AN verwerten.
Menge: 2400,000 m

**01.00.0007 Längs- und Quermarkierung entfernen durchg. u. unterbr.*Breite 0,25 m Plastikmasse*a.Asphaltdecksch. Erneuer.d.Mark.*feinstfräsen Abf.d. Verw.zuf.**
Längs- und Quermarkierung einschl. evtl.
Sperrflächenumrandung
entfernen. Abgerechnet wird der entfernte Strich, bei
Doppelstrichen zwei Striche.
Durchgehende und unterbrochene Striche.
Strichbreite = 0,25 m.
Markierungsstoffart = Plastikmasse.
Auf Asphaltdeckschicht.
Entfernen für Erneuerung der Markierung.
Durch Feinstfräsen.
Abfall aufnehmen und nach Wahl des AN verwerten.
Menge: 2400,000 m

**01.00.0008 Längs- und Quermarkierung entfernen durchg. u. unterbr.*Breite 0,25 m Agglomerat*a.Asphaltdecksch. Erneuer.d.Mark.*feinstfräsen Abf.d. Verw.zuf.**
Längs- und Quermarkierung einschl. evtl.
Sperrflächenumrandung
entfernen. Abgerechnet wird der entfernte Strich, bei
Doppelstrichen zwei Striche.
Durchgehende und unterbrochene Striche.
Strichbreite = 0,25 m.
Markierungsstoffart = Agglomeratmarkierung.
Auf Asphaltdeckschicht.
Entfernen für Erneuerung der Markierung.
Durch Feinstfräsen.
Abfall aufnehmen und nach Wahl des AN verwerten.
Menge: 2400,000 m

*Hinweis*
Nicht mit offener Flamme trocknen.

**01.00.0009 Markierungsfläche trocknen**
Fläche für Markierung schonend trocknen. Abgerechnet
wird die zu markierende Fläche. Bei Pfeil, Buchstabe,
Ziffer, Verkehrsschild und Piktogramm ergibt sich die
Fläche aus dem kleinsten umschließenden Rechteck.
Menge: 880,000 m2

**01.00.0010 Markierungsfläche reinigen Saugkehrwagen**
Fläche für Markierung reinigen. Kehrgut aufnehmen und
nach Wahl des AN verwerten. Abgerechnet wird die zu
markierende Fläche. Bei Pfeil, Buchstabe, Ziffer, Verkehrsschild, und Piktogramm ergibt sich die Fläche aus
dem kleinsten umschließenden Rechteck.
Reinigung mit Saugkehrwagen.
Menge: 880,000 m2

**01.00.0011 Markierungsfläche reinigen von Hand**
Fläche für Markierung reinigen. Kehrgut aufnehmen und
nach Wahl des AN verwerten. Abgerechnet wird die zu
markierende Fläche. Bei Pfeil, Buchstabe, Ziffer, Verkehrsschild, und Piktogramm ergibt sich die Fläche aus
dem kleinsten umschließenden Rechteck.
Reinigung von Hand.
Menge: 440,000 m2

#### Unterabschnitt 01.01 Vormarkierung

**01.01.0001 Vormarkierung herstellen - Strich als Vormarkierung**
Vormarkierung nach Unterlagen und nach Bestätigung des
AG herstellen.
Strich als Vormarkierung.
Auszuführen gem. STLK-LB 131 sowie den geltenden ZTV-M,
TL-M und einschlägigen Regelwerken.
Markierstoff: Vormarkiermittel
Menge: 90000,000 m

### Abschnitt 02 Fahrbahnmarkierung

#### Unterabschnitt 02.00 Längsmarkierung, Strichbreite 0,12m und 0,25m

**02.00.0001 Längsmarkierung Typ II herstellen durchg.*Breite 0,12 m ohne Vormarkier.*mehrkomp. Farbe grobe Nachstreum.* P6 vorh. Markierung**
Längsmarkierung Typ II einschl. evtl.
Sperrflächenumrandung als endgültige Markierung herstellen. Abgerechnet wird der markierte Strich, bei
Doppelstrichen zwei Striche.
Durchgehend.
Strichbreite = 0,12 m.
Strich ohne Vormarkierung.
Markierungssystem aus mehrkomponentiger lösemittelarmer
Farbe (High-Solid).
Als System mit groben Nachstreumitteln.
Verkehrsklasse = P6.
Markierung auf vorhandener Markierung.

Anmerkung : Bei Erstmarkierung muss die Pos.
01.01.0001. Vormarkierung zusätzlich berechnet werden.
Menge: 208000,000 m

**02.00.0002 Längsmarkierung Typ II herstellen Str./Lü. untersch.*Breite 0,12 m ohne Vormarkier.*mehrkomp. Farbe grobe Nachstreum.*P6 vorh. Markierung**
Längsmarkierung Typ II einschl. evtl.
Sperrflächenumrandung als endgültige Markierung herstellen. Abgerechnet wird der markierte Strich, bei
Doppelstrichen zwei Striche.
Unterbrochen; Verhältnis Strich/Lücke unterschiedlich.
Strichbreite = 0,12 m.
Strich ohne Vormarkierung.
Markierungssystem aus mehrkomponentiger lösemittelarmer
Farbe (High-Solid).
Als System mit groben Nachstreumitteln.
Verkehrsklasse = P6.
Markierung auf vorhandener Markierung.

Anmerkung : Bei Erstmarkierung muss die Pos.
01.01.0001. Vormarkierung zusätzlich berechnet werden.
Menge: 12400,000 m

**02.00.0003 Längsmarkierung Typ II herstellen durchg.*Breite 0,12 m ohne Vormarkier.*Kaltspritzplastik grobe Nachstreum.*P7 vorh. Markierung**
Längsmarkierung Typ II einschl. evtl.
Sperrflächenumrandung als endgültige Markierung herstellen. Abgerechnet wird der markierte Strich, bei
Doppelstrichen zwei Striche.
Durchgehend.
Strichbreite = 0,12 m.
Strich ohne Vormarkierung.
Markierungssystem aus reaktivem Stoff, spritzbar (Kaltspritzplastik).
Als System mit groben Nachstreumitteln.
Verkehrsklasse = P7.
Markierung auf vorhandener Markierung.

Anmerkung : Bei Erstmarkierung muss die Pos.
01.01.0001. Vormarkierung zusätzlich berechnet werden.
Menge: 15600,000 m

**02.00.0004 Längsmarkierung Typ II herstellen Str./Lü. untersch.*Breite 0,12 m ohne Vormarkier.*Kaltspritzplastik grobe Nachstreum.*P7 vorh. Markierung**
Längsmarkierung Typ II einschl. evtl.
Sperrflächenumrandung als endgültige Markierung herstellen. Abgerechnet wird der markierte Strich, bei
Doppelstrichen zwei Striche.
Unterbrochen; Verhältnis Strich/Lücke unterschiedlich.
Strichbreite = 0,12 m.
Strich ohne Vormarkierung.
Markierungssystem aus reaktivem Stoff, spritzbar (Kaltspritzplastik).
Als System mit groben Nachstreumitteln.
Verkehrsklasse = P7.
Markierung auf vorhandener Markierung.

Anmerkung : Bei Erstmarkierung muss die Pos.
01.01.0001. Vormarkierung zusätzlich berechnet werden.
Menge: 92000,000 m

**02.00.0005 Längsmarkierung Typ II herstellen durchg.*Breite 0,12 m ohne Vormarkier.*Kaltplastikmasse grobe Nachstreum.*P7 vorh. Markierung**
Längsmarkierung Typ II einschl. evtl.
Sperrflächenumrandung als endgültige Markierung herstellen. Abgerechnet wird der markierte Strich, bei
Doppelstrichen zwei Striche.
Durchgehend.
Strichbreite = 0,12 m.
Strich ohne Vormarkierung.
Markierungssystem aus reaktivem Stoff, spritzbar
(Kaltplastikmasse).
Als System mit groben Nachstreumitteln.
Verkehrsklasse = P7.
Markierung auf vorhandener Markierung.

Anmerkung : Bei Erstmarkierung muss die Pos.
01.01.0001. Vormarkierung zusätzlich berechnet werden.
Menge: 310,000 m

**02.00.0006 Längsmarkierung Typ II herstellen Str./Lü. untersch.*Breite 0,12 m ohne Vormarkier.*Kaltplastikmasse grobe Nachstreum.*P7 vorh. Markierung**
Längsmarkierung Typ II einschl. evtl.
Sperrflächenumrandung als endgültige Markierung herstellen. Abgerechnet wird der markierte Strich, bei
Doppelstrichen zwei Striche.
Unterbrochen; Verhältnis Strich/Lücke unterschiedlich.
Strichbreite = 0,12 m.
Strich ohne Vormarkierung.
Markierungssystem aus reaktivem Stoff,nicht spritzbar
(Kaltplastikmasse).
Als System mit groben Nachstreumitteln.
Verkehrsklasse = P7.
Markierung auf vorhandener Markierung.

Anmerkung : Bei Erstmarkierung muss die Pos.
01.01.0001. Vormarkierung zusätzlich berechnet werden.
Menge: 310,000 m

**02.00.0007 Längsmarkierung Typ II herstellen durchg.*Breite 0,12 m ohne Vormarkier.*Heißplastikmasse grobe Nachstreum.*P 7 vorh. Markierung**
Längsmarkierung Typ II einschl. evtl.
Sperrflächenumrandung als endgültige Markierung herstellen. Abgerechnet wird der markierte Strich, bei
Doppelstrichen zwei Striche.
Durchgehend.
Strichbreite = 0,12 m.
Strich ohne Vormarkierung.
Markierungssystem aus thermoplastischem Stoff,nicht
spritzbar (Heißplastikmasse).
Als System mit groben Nachstreumitteln.
Verkehrsklasse = P7.
Markierung auf vorhandener Markierung.

Anmerkung : Bei Erstmarkierung muss die Pos.
01.01.0001. Vormarkierung zusätzlich berechnet werden.
Menge: 20000,000 m

**02.00.0008 Längsmarkierung Typ II herstellen Str./Lü. untersch.*Breite 0,12 m ohne Vormarkier.*Heißplastikmasse grobe Nachstreum.*P7 vorh. Markierung**
Längsmarkierung Typ II einschl. evtl.
Sperrflächenumrandung als endgültige Markierung herstellen. Abgerechnet wird der markierte Strich, bei
Doppelstrichen zwei Striche.
Unterbrochen; Verhältnis Strich/Lücke unterschiedlich.
Strichbreite = 0,12 m.
Strich ohne Vormarkierung.
Markierungssystem aus thermoplastischem Stoff,nicht
spritzbar (Heißplastikmasse).
Als System mit groben Nachstreumitteln.
Verkehrsklasse = P7.
Markierung auf vorhandener Markierung.

Anmerkung : Bei Erstmarkierung muss die Pos.
01.01.0001. Vormarkierung zusätzlich berechnet werden.
Menge: 42800,000 m

**02.00.0009 Längsmarkierung Typ II herstellen durchg.*Breite 0,12 m ohne Vormarkier.*Kaltplastik Aggl.regelm.*P7*vorh. Markierung**
Längsmarkierung Typ II einschl. evtl.
Sperrflächenumrandung als endgültige Markierung herstellen. Abgerechnet wird der markierte Strich, bei
Doppelstrichen zwei Striche.
Durchgehend.
Strichbreite = 0,12 m.
Strich ohne Vormarkierung.
Markierungssystem aus reaktivem Stoff, nicht spritzbar
(Kaltplastik).
Als Agglomeratmarkierung, regelmäßig angeordnet.
Verkehrsklasse = P7.
Markierung auf vorhandener Markierung.

Anmerkung : Bei Erstmarkierung muss die Pos.
01.01.0001. Vormarkierung zusätzlich berechnet werden.
Menge: 2500,000 m

**02.00.0010 Längsmarkierung Typ II herstellen Str./Lü. untersch.*Breite 0,12 m ohne Vormarkier.*Kaltplastik Aggl.regelm.*P7*vorh. Markierung**
Längsmarkierung Typ II einschl. evtl.
Sperrflächenumrandung als endgültige Markierung herstellen. Abgerechnet wird der markierte Strich, bei
Doppelstrichen zwei Striche.
Unterbrochen; Verhältnis Strich/Lücke unterschiedlich.
Strichbreite = 0,12 m.
Strich ohne Vormarkierung.
Markierungssystem aus reaktivem Stoff,
nicht spritzbar (Kaltplastik).
Als Agglomeratmarkierung, regelmäßig angeordnet.
Verkehrsklasse = P7.
Markierung auf vorhandener Markierung.

Anmerkung : Bei Erstmarkierung muss die Pos.
01.01.0001. Vormarkierung zusätzlich berechnet werden.
Menge: 4500,000 m

**02.00.0011 Längsmarkierung Typ II herstellen durchg.*Breite 0,12 m ohne Vormarkier.*Heißplastikmasse Aggl.regelm.*P7*vorh. Markierung**
Längsmarkierung Typ II einschl. evtl.
Sperrflächenumrandung als endgültige Markierung herstellen. Abgerechnet wird der markierte Strich, bei
Doppelstrichen zwei Striche.
Durchgehend.
Strichbreite = 0,12 m.
Strich ohne Vormarkierung.
Markierungssystem aus thermoplastischem Stoff, nicht
spritzbar
(Heißplastikmasse).
Als Agglomeratmarkierung, regelmäßig angeordnet.
Verkehrsklasse = P7.
Markierung auf vorhandener Markierung.

Anmerkung : Bei Erstmarkierung muss die Pos.
01.01.0001. Vormarkierung zusätzlich berechnet werden.
Menge: 2000,000 m

**02.00.0012 Längsmarkierung Typ II herstellen Str./Lü. untersch.*Breite 0,12 m ohne Vormarkier.*Heißplastikmasse Aggl.regelm.*P7*vorh. Markierung**
Längsmarkierung Typ II einschl. evtl.
Sperrflächenumrandung als endgültige Markierung herstellen. Abgerechnet wird der markierte Strich, bei
Doppelstrichen zwei Striche.
Unterbrochen; Verhältnis Strich/Lücke unterschiedlich.
Strichbreite = 0,12 m.
Strich ohne Vormarkierung.
Markierungssystem aus thermoplastischem Stoff,
nicht spritzbar (Heißplastikmasse).
Als Agglomeratmarkierung, regelmäßig angeordnet.
Verkehrsklasse = P7.
Markierung auf vorhandener Markierung.

Anmerkung : Bei Erstmarkierung muss die Pos.
01.01.0001. Vormarkierung zusätzlich berechnet werden.
Menge: 2000,000 m

**02.00.0013 Längsmarkierung Typ II herstellen durchg.*Breite 0,25 m ohne Vormarkier.*mehrkomp. Farbe grobe Nachstreum.* P6 vorh. Markierung**
Längsmarkierung Typ II einschl. evtl.
Sperrflächenumrandung als endgültige Markierung herstellen. Abgerechnet wird der markierte Strich, bei
Doppelstrichen zwei Striche.
Durchgehend.
Strichbreite = 0,25 m.
Strich ohne Vormarkierung.
Markierungssystem aus mehrkomponentiger lösemittelarmer
Farbe (High-Solid).
Als System mit groben Nachstreumitteln.
Verkehrsklasse = P6.
Markierung auf vorhandener Markierung.

Anmerkung : Bei Erstmarkierung muss die Pos.
01.01.0001. Vormarkierung zusätzlich berechnet werden.
Menge: 4000,000 m

**02.00.0014 Längsmarkierung Typ II herstellen Str./Lü. untersch.*Breite 0,25 m ohne Vormarkier.*mehrkomp. Farbe grobe Nachstreum.*P6 vorh. Markierung**
Längsmarkierung Typ II einschl. evtl.
Sperrflächenumrandung als endgültige Markierung herstellen. Abgerechnet wird der markierte Strich, bei
Doppelstrichen zwei Striche.
Unterbrochen; Verhältnis Strich/Lücke unterschiedlich.
Strichbreite = 0,25 m.
Strich ohne Vormarkierung.
Markierungssystem aus mehrkomponentiger lösemittelarmer
Farbe (High-Solid).
Als System mit groben Nachstreumitteln.
Verkehrsklasse = P6.
Markierung auf vorhandener Markierung.

Anmerkung : Bei Erstmarkierung muss die Pos.
01.01.0001. Vormarkierung zusätzlich berechnet werden.
Menge: 600,000 m

**02.00.0015 Längsmarkierung Typ II herstellen durchg.*Breite 0,25 m ohne Vormarkier.*Kaltspritzplastik grobe Nachstreum.*P7 vorh. Markierung**
Längsmarkierung Typ II einschl. evtl.
Sperrflächenumrandung als endgültige Markierung herstellen. Abgerechnet wird der markierte Strich, bei
Doppelstrichen zwei Striche.
Durchgehend.
Strichbreite = 0,25 m.
Strich ohne Vormarkierung.
Markierungssystem aus reaktivem Stoff, spritzbar (Kaltspritzplastik).
Als System mit groben Nachstreumitteln.
Verkehrsklasse = P7.
Markierung auf vorhandener Markierung.

Anmerkung : Bei Erstmarkierung muss die Pos.
01.01.0001. Vormarkierung zusätzlich berechnet werden.
Menge: 300,000 m

**02.00.0016 Längsmarkierung Typ II herstellen Str./Lü. untersch.*Breite 0,25 m ohne Vormarkier.*Kaltspritzplastik grobe Nachstreum.*P7 vorh. Markierung**
Längsmarkierung Typ II einschl. evtl.
Sperrflächenumrandung als endgültige Markierung herstellen. Abgerechnet wird der markierte Strich, bei
Doppelstrichen zwei Striche.
Unterbrochen; Verhältnis Strich/Lücke unterschiedlich.
Strichbreite = 0,25 m.
Strich ohne Vormarkierung.
Markierungssystem aus reaktivem Stoff, spritzbar (Kaltspritzplastik).
Als System mit groben Nachstreumitteln.
Verkehrsklasse = P7.
Markierung auf vorhandener Markierung.

Anmerkung : Bei Erstmarkierung muss die Pos.
01.01.0001. Vormarkierung zusätzlich berechnet werden.
Menge: 400,000 m

**02.00.0017 Längsmarkierung Typ II herstellen durchg.*Breite 0,25 m ohne Vormarkier.*Kaltplastikmasse grobe Nachstreum.*P7 vorh. Markierung**
Längsmarkierung Typ II einschl. evtl.
Sperrflächenumrandung als endgültige Markierung herstellen. Abgerechnet wird der markierte Strich, bei
Doppelstrichen zwei Striche.
Durchgehend.
Strichbreite = 0,25 m.
Strich ohne Vormarkierung.
Markierungssystem aus reaktivem Stoff, spritzbar
(Kaltplastikmasse).
Als System mit groben Nachstreumitteln.
Verkehrsklasse = P7.
Markierung auf vorhandener Markierung.

Anmerkung : Bei Erstmarkierung muss die Pos.
01.01.0001. Vormarkierung zusätzlich berechnet werden.
Menge: 350,000 m

**02.00.0018 Längsmarkierung Typ II herstellen Str./Lü. untersch.*Breite 0,25 m ohne Vormarkier.*Kaltplastikmasse grobe Nachstreum.*P7 vorh. Markierung**
Längsmarkierung Typ II einschl. evtl.
Sperrflächenumrandung als endgültige Markierung herstellen. Abgerechnet wird der markierte Strich, bei
Doppelstrichen zwei Striche.
Unterbrochen; Verhältnis Strich/Lücke unterschiedlich.
Strichbreite = 0,25 m.
Strich ohne Vormarkierung.
Markierungssystem aus reaktivem Stoff,nicht spritzbar
(Kaltplastikmasse).
Als System mit groben Nachstreumitteln.
Verkehrsklasse = P7.
Markierung auf vorhandener Markierung.

Anmerkung : Bei Erstmarkierung muss die Pos.
01.01.0001. Vormarkierung zusätzlich berechnet werden.
Menge: 350,000 m

**02.00.0019 Längsmarkierung Typ II herstellen durchg.*Breite 0,25 m ohne Vormarkier.*Heißplastikmasse grobe Nachstreum.*P 7 vorh. Markierung**
Längsmarkierung Typ II einschl. evtl.
Sperrflächenumrandung als endgültige Markierung herstellen. Abgerechnet wird der markierte Strich, bei
Doppelstrichen zwei Striche.
Durchgehend.
Strichbreite = 0,25 m.
Strich ohne Vormarkierung.
Markierungssystem aus thermoplastischem Stoff,nicht
spritzbar (Heißplastikmasse).
Als System mit groben Nachstreumitteln.
Verkehrsklasse = P7.
Markierung auf vorhandener Markierung.

Anmerkung : Bei Erstmarkierung muss die Pos.
01.01.0001. Vormarkierung zusätzlich berechnet werden.
Menge: 2800,000 m

**02.00.0020 Längsmarkierung Typ II herstellen Str./Lü. untersch.*Breite 0,25 m ohne Vormarkier.*Heißplastikmasse grobe Nachstreum.*P7 vorh. Markierung**
Längsmarkierung Typ II einschl. evtl.
Sperrflächenumrandung als endgültige Markierung herstellen. Abgerechnet wird der markierte Strich, bei
Doppelstrichen zwei Striche.
Unterbrochen; Verhältnis Strich/Lücke unterschiedlich.
Strichbreite = 0,25 m.
Strich ohne Vormarkierung.
Markierungssystem aus thermoplastischem Stoff,nicht
spritzbar (Heißplastikmasse).
Als System mit groben Nachstreumitteln.
Verkehrsklasse = P7.
Markierung auf vorhandener Markierung.

Anmerkung : Bei Erstmarkierung muss die Pos.
01.01.0001. Vormarkierung zusätzlich berechnet werden.
Menge: 4000,000 m

**02.00.0021 Längsmarkierung Typ II herstellen durchg.*Breite 0,25 m ohne Vormarkier.*Kaltplastik Aggl.regelm.*P7*vorh. Markierung**
Längsmarkierung Typ II einschl. evtl.
Sperrflächenumrandung als endgültige Markierung herstellen. Abgerechnet wird der markierte Strich, bei
Doppelstrichen zwei Striche.
Durchgehend.
Strichbreite = 0,25 m.
Strich ohne Vormarkierung.
Markierungssystem aus reaktivem Stoff, nicht spritzbar
(Kaltplastik).
Als Agglomeratmarkierung, regelmäßig angeordnet.
Verkehrsklasse = P7.
Markierung auf vorhandener Markierung.

Anmerkung : Bei Erstmarkierung muss die Pos.
01.01.0001. Vormarkierung zusätzlich berechnet werden.
Menge: 1000,000 m

**02.00.0022 Längsmarkierung Typ II herstellen Str./Lü. untersch.*Breite 0,25 m ohne Vormarkier.*Kaltplastik Aggl.regelm.*P7*vorh. Markierung**
Längsmarkierung Typ II einschl. evtl.
Sperrflächenumrandung als endgültige Markierung herstellen. Abgerechnet wird der markierte Strich, bei
Doppelstrichen zwei Striche.
Unterbrochen; Verhältnis Strich/Lücke unterschiedlich.
Strichbreite = 0,25 m.
Strich ohne Vormarkierung.
Markierungssystem aus reaktivem Stoff,
nicht spritzbar (Kaltplastik).
Als Agglomeratmarkierung, regelmäßig angeordnet.
Verkehrsklasse = P7.
Markierung auf vorhandener Markierung.

Anmerkung : Bei Erstmarkierung muss die Pos.
01.01.0001. Vormarkierung zusätzlich berechnet werden.
Menge: 1000,000 m

**02.00.0023 Längsmarkierung Typ II herstellen durchg.*Breite 0,25 m ohne Vormarkier.*Heißplastikmasse Aggl.regelm.*P7*vorh. Markierung**
Längsmarkierung Typ II einschl. evtl.
Sperrflächenumrandung als endgültige Markierung herstellen. Abgerechnet wird der markierte Strich, bei
Doppelstrichen zwei Striche.
Durchgehend.
Strichbreite = 0,25 m.
Strich ohne Vormarkierung.
Markierungssystem aus thermoplastischem Stoff, nicht
spritzbar (Heißplastikmasse).
Als Agglomeratmarkierung, regelmäßig angeordnet.
Verkehrsklasse = P7.
Markierung auf vorhandener Markierung.

Anmerkung : Bei Erstmarkierung muss die Pos.
01.01.0001. Vormarkierung zusätzlich berechnet werden.
Menge: 1000,000 m

**02.00.0024 Längsmarkierung Typ II herstellen Str./Lü. untersch.*Breite 0,25 m ohne Vormarkier.*Heißplastikmasse Aggl.regelm.*P7*vorh. Markierung**
Längsmarkierung Typ II einschl. evtl.
Sperrflächenumrandung als endgültige Markierung herstellen. Abgerechnet wird der markierte Strich, bei
Doppelstrichen zwei Striche.
Unterbrochen; Verhältnis Strich/Lücke unterschiedlich.
Strichbreite = 0,25 m.
Strich ohne Vormarkierung.
Markierungssystem aus thermoplastischem Stoff,
nicht spritzbar (Heißplastikmasse).
Als Agglomeratmarkierung, regelmäßig angeordnet.
Verkehrsklasse = P7.
Markierung auf vorhandener Markierung.

Anmerkung : Bei Erstmarkierung muss die Pos.
01.01.0001. Vormarkierung zusätzlich berechnet werden.
Menge: 1500,000 m

#### Unterabschnitt 02.01 Quermarkierung

**02.01.0001 Quermarkierung Typ II herstellen Haltlinie*ohne Vormarkier.*grobe Nachstreum.**
Quermarkierung Typ II als endgültige Markierung herstellen. Verkehrsklasse P 7. Abgerechnet wird der markierte Strich.
Markierung = Haltlinie.
Strich ohne Vormarkierung.
Markierungssystem aus
'mehrkomponentiger
lösemittelarmer
Farbe (High-Solid).'
Als System mit groben Nachstreumitteln.
Markierung auf vorhandener Markierung.

Anmerkung : Bei Erstmarkierung muss die Pos.
01.01.0001. Vormarkierung zusätzlich berechnet werden.
Menge: 120,000 m

**02.01.0002 Quermarkierung Typ II herstellen Haltlinie*ohne Vormarkier. Heißplastikmasse*grobe Nachstreum.**
Quermarkierung Typ II als endgültige Markierung herstellen. Verkehrsklasse P 7. Abgerechnet wird der markierte Strich.
Markierung = Haltlinie.
Strich ohne Vormarkierung.
Markierungssystem aus thermoplastischem Stoff, nicht
spritzbar (Heißplastikmasse).
Als System mit groben Nachstreumitteln.
Markierung auf vorhandener Markierung.

Anmerkung : Bei Erstmarkierung muss die Pos.
01.01.0001. Vormarkierung zusätzlich berechnet werden.
Menge: 920,000 m

**02.01.0003 Quermarkierung Typ II herstellen Wartelinie*ohne Vormarkier.*grobe Nachstreum.**
Quermarkierung Typ II als endgültige Markierung herstellen. Verkehrsklasse P 7. Abgerechnet wird der markierte Strich.
Markierung = Wartelinie.
Strich ohne Vormarkierung.
Markierungssystem aus
'mehrkomponentiger
lösemittelarmer
Farbe (High-Solid).'
Als System mit groben Nachstreumitteln.
Markierung auf vorhandener Markierung.

Anmerkung : Bei Erstmarkierung muss die Pos.
01.01.0001. Vormarkierung zusätzlich berechnet werden.
Menge: 120,000 m

**02.01.0004 Quermarkierung Typ II herstellen Wartelinie*ohne Vormarkier. Heißplastikmasse*grobe Nachstreum.**
Quermarkierung Typ II als endgültige Markierung herstellen. Verkehrsklasse P 7. Abgerechnet wird der markierte Strich.
Markierung = Wartelinie.
Strich ohne Vormarkierung.
Markierungssystem aus thermoplastischem Stoff, nicht
spritzbar (Heißplastikmasse).
Als System mit groben Nachstreumitteln.
Markierung auf vorhandener Markierung.

Anmerkung : Bei Erstmarkierung muss die Pos.
01.01.0001. Vormarkierung zusätzlich berechnet werden.
Menge: 520,000 m

**02.01.0005 Quermarkierung Typ II herstellen Radfahrerfurt*ohne Vormarkier.*grobe Nachstreum.**
Quermarkierung Typ II als endgültige Markierung herstellen. Verkehrsklasse P 7. Abgerechnet wird der markierte Strich.
Markierung = Radfahrerfurt.
Strich ohne Vormarkierung.
Markierungssystem aus
'mehrkomponentiger
lösemittelarmer
Farbe (High-Solid).'
Als System mit groben Nachstreumitteln.
Markierung auf vorhandener Markierung.

Anmerkung : Bei Erstmarkierung muss die Pos.
01.01.0001. Vormarkierung zusätzlich berechnet werden.
Menge: 120,000 m

**02.01.0006 Quermarkierung Typ II herstellen Radfahrerfurt*ohne Vormarkier. Heißplastikmasse*grobe Nachstreum.**
Quermarkierung Typ II als endgültige Markierung herstellen. Verkehrsklasse P 7. Abgerechnet wird der markierte Strich.
Markierung = Radfahrerfurt.
Strich ohne Vormarkierung.
Markierungssystem aus thermoplastischem Stoff, nicht
spritzbar (Heißplastikmasse).
Als System mit groben Nachstreumitteln.
Markierung auf vorhandener Markierung.

Anmerkung : Bei Erstmarkierung muss die Pos.
01.01.0001. Vormarkierung zusätzlich berechnet werden.
Menge: 920,000 m

**02.01.0007 Quermarkierung Typ II herstellen Fußgängerfurt*ohne Vormarkier.*grobe Nachstreum.**
Quermarkierung Typ II als endgültige Markierung herstellen. Verkehrsklasse P 7. Abgerechnet wird der markierte Strich.
Markierung = Fußgängerfurt.
Strich ohne Vormarkierung.
Markierungssystem aus
'mehrkomponentiger
lösemittelarmer
Farbe (High-Solid).'
Als System mit groben Nachstreumitteln.
Markierung auf vorhandener Markierung.

Anmerkung : Bei Erstmarkierung muss die Pos.
01.01.0001. Vormarkierung zusätzlich berechnet werden.
Menge: 120,000 m

**02.01.0008 Quermarkierung Typ II herstellen Fußgängerfurt*ohne Vormarkier. Heißplastikmasse*grobe Nachstreum.**
Quermarkierung Typ II als endgültige Markierung herstellen. Verkehrsklasse P 7. Abgerechnet wird der markierte Strich.
Markierung = Fußgängerfurt.
Strich ohne Vormarkierung.
Markierungssystem aus thermoplastischem Stoff, nicht
spritzbar (Heißplastikmasse).
Als System mit groben Nachstreumitteln.
Markierung auf vorhandener Markierung.

Anmerkung : Bei Erstmarkierung muss die Pos.
01.01.0001. Vormarkierung zusätzlich berechnet werden.
Menge: 520,000 m

**02.01.0009 Quermarkierung Typ II herstellen Fußgängerüberweg*ohne Vormarkier.*grobe Nachstreum.**
Quermarkierung Typ II als endgültige Markierung herstellen. Verkehrsklasse P 7. Abgerechnet wird der markierte Strich.
Markierung = Fußgängerüberweg.
Strich ohne Vormarkierung.
Markierungssystem aus
'mehrkomponentiger
lösemittelarmer
Farbe (High-Solid).'
Als System mit groben Nachstreumitteln.
Markierung auf vorhandener Markierung.

Anmerkung : Bei Erstmarkierung muss die Pos.
01.01.0001. Vormarkierung zusätzlich berechnet werden.
Menge: 120,000 m

**02.01.0010 Quermarkierung Typ II herstellen Fußgängerüberweg*ohne Vormarkier. Heißplastikmasse*grobe Nachstreum.**
Quermarkierung Typ II als endgültige Markierung herstellen. Verkehrsklasse P 7. Abgerechnet wird der markierte Strich.
Markierung = Fußgängerüberweg.
Strich ohne Vormarkierung.
Markierungssystem aus thermoplastischem Stoff, nicht
spritzbar (Heißplastikmasse).
Als System mit groben Nachstreumitteln.
Markierung auf vorhandener Markierung.

Anmerkung : Bei Erstmarkierung muss die Pos.
01.01.0001. Vormarkierung zusätzlich berechnet werden.
Menge: 280,000 m

#### Unterabschnitt 02.02 Pfeilmarkierung

**02.02.0001 Pfeilmarkierung Typ II herstellen geradeaus*ohne Vormarkier. Länge 5,00 m grobe Nachstreum.**
Pfeilmarkierung Typ II als endgültige Markierung herstellen.  Verkehrsklasse P 7.
Markierungszeichen = Pfeil geradeaus.
Ohne Vormarkierung.
Länge = 5,00 m.
Markierungssystem aus
'mehrkomponentiger lösemittelarmer Farbe(High-Solid).'
Als System mit groben Nachstreumitteln.
Markierung auf
'vorhandener Markierung.'

Anmerkung : Bei Erstmarkierung muss die Pos.
01.01.0001. Vormarkierung zusätzlich berechnet werden.
Menge: 6,000 St

**02.02.0002 Pfeilmarkierung Typ II herstellen geradeaus*ohne Vormarkier. Länge 5,00 m*Heißplastikmasse grobe Nachstreum.**
Pfeilmarkierung Typ II als endgültige Markierung herstellen.  Verkehrsklasse P 7.
Markierungszeichen = Pfeil geradeaus.
Ohne Vormarkierung.
Länge = 5,00 m.
Markierungssystem aus thermoplastischem Stoff, nicht
spritzbar (Heißplastikmasse).
Als System mit groben Nachstreumitteln.
Markierung auf vorhandener Markierung.

Anmerkung : Bei Erstmarkierung muss die Pos.
01.01.0001. Vormarkierung zusätzlich berechnet werden.
Menge: 175,000 St

**02.02.0003 Pfeilmarkierung Typ II herstellen li.o.re. ab*ohne Vormarkier. Länge 5,00 m grobe Nachstreum.**
Pfeilmarkierung Typ II als endgültige Markierung herstellen.  Verkehrsklasse P 7.
Markierungszeichen = Pfeil links oder rechts ab.
Ohne Vormarkierung.
Länge = 5,00 m.
Markierungssystem aus
'mehrkomponentiger lösemittelarmer Farbe(High-Solid).'
Als System mit groben Nachstreumitteln.
Markierung auf
'vorhandener Markierung.'

Anmerkung : Bei Erstmarkierung muss die Pos.
01.01.0001. Vormarkierung zusätzlich berechnet werden.
Menge: 6,000 St

**02.02.0004 Pfeilmarkierung Typ II herstellen li.o.re. ab*ohne Vormarkier. Länge 5,00 m*Heißplastikmasse grobe Nachstreum.**
Pfeilmarkierung Typ II als endgültige Markierung herstellen.  Verkehrsklasse P 7.
Markierungszeichen = Pfeil links oder rechts ab.
Ohne Vormarkierung.
Länge = 5,00 m.
Markierungssystem aus thermoplastischem Stoff, nicht
spritzbar (Heißplastikmasse).
Als System mit groben Nachstreumitteln.
Markierung auf vorhandener Markierung.

Anmerkung : Bei Erstmarkierung muss die Pos.
01.01.0001. Vormarkierung zusätzlich berechnet werden.
Menge: 175,000 St

**02.02.0005 Pfeilmarkierung Typ II herstellen gerad.+li.o.re.ab*ohne Vormarkier. Länge 5,00 m grobe Nachstreum.**
Pfeilmarkierung Typ II als endgültige Markierung herstellen.  Verkehrsklasse P 7.
Markierungszeichen = Pfeil geradeaus und links oder
rechts ab.
Ohne Vormarkierung.
Länge = 5,00 m.
Markierungssystem aus
'mehrkomponentiger lösemittelarmer Farbe(High-Solid).'
Als System mit groben Nachstreumitteln.
Markierung auf
'vorhandener Markierung.'

Anmerkung : Bei Erstmarkierung muss die Pos.
01.01.0001. Vormarkierung zusätzlich berechnet werden.
Menge: 6,000 St

**02.02.0006 Pfeilmarkierung Typ II herstellen gerad.+li.o.re.ab*ohne Vormarkier. Länge 5,00 m*Heißplastikmasse grobe Nachstreum.**
Pfeilmarkierung Typ II als endgültige Markierung herstellen.  Verkehrsklasse P 7.
Markierungszeichen = Pfeil geradeaus und links oder
rechts ab.
Ohne Vormarkierung.
Länge = 5,00 m.
Markierungssystem aus thermoplastischem Stoff, nicht
spritzbar (Heißplastikmasse).
Als System mit groben Nachstreumitteln.
Markierung auf vorhandener Markierung.

Anmerkung : Bei Erstmarkierung muss die Pos.
01.01.0001. Vormarkierung zusätzlich berechnet werden.
Menge: 136,000 St

**02.02.0007 Pfeilmarkierung Typ II herstellen Vorankünd.pfeil*ohne Vormarkier. Länge 5,00 m grobe Nachstreum.**
Pfeilmarkierung Typ II als endgültige Markierung herstellen.  Verkehrsklasse P 7.
Markierungszeichen = Vorankündigungspfeil.
Ohne Vormarkierung.
Länge = 5,00 m.
Markierungssystem aus
'mehrkomponentiger lösemittelarmer Farbe(High-Solid).'
Als System mit groben Nachstreumitteln.
Markierung auf
'vorhandener Markierung.'

Anmerkung : Bei Erstmarkierung muss die Pos.
01.01.0001. Vormarkierung zusätzlich berechnet werden.
Menge: 6,000 St

**02.02.0008 Pfeilmarkierung Typ II herstellen Vorankünd.pfeil*ohne Vormarkier. Länge 5,00 m*Heißplastikmasse grobe Nachstreum.**
Pfeilmarkierung Typ II als endgültige Markierung herstellen.  Verkehrsklasse P 7.
Markierungszeichen = Vorankündigungspfeil.
Ohne Vormarkierung.
Länge = 5,00 m.
Markierungssystem aus thermoplastischem Stoff, nicht
spritzbar (Heißplastikmasse).
Als System mit groben Nachstreumitteln.
Markierung auf vorhandener Markierung.

Anmerkung : Bei Erstmarkierung muss die Pos.
01.01.0001. Vormarkierung zusätzlich berechnet werden.
Menge: 136,000 St

#### Unterabschnitt 02.03 Sperrflächenmarkierung

**02.03.0001 Sperrflächenmarkierung Typ II herst Breite 0,25 m*ohne Vormarkier. mehrkomp. Farbe*grobe Nachstreum. mind. P 6**
Sperrfläche als Schrägstrichgatter Typ II als endgültige Markierung herstellen. Abgerechnet wird der markierte Strich.
Strichbreite = 0,25 m.
Strich ohne Vormarkierung.
Markierungssystem aus mehrkomponentiger lösemittelarmer
Farbe (High-Solid).
Als System mit groben Nachstreumitteln.
Verkehrsklasse = P6.
Markierung auf vorhandener Markierung.

Anmerkung : Bei Erstmarkierung muss die Pos.
01.01.0001. Vormarkierung zusätzlich berechnet werden.
Menge: 160,000 m

**02.03.0002 Sperrflächenmarkierung Typ II herst Breite 0,25 m*ohne Vormarkier. Heißplastikmasse*grobe Nachstreum. P 7**
Sperrfläche als Schrägstrichgatter Typ II als endgültige Markierung herstellen. Abgerechnet wird der markierte Strich.
Strichbreite = 0,25 m.
Strich ohne Vormarkierung.
Markierungssystem aus thermoplastischem Stoff, nicht
spritzbar (Heißplastikmasse).
Als System mit groben Nachstreumitteln.
Verkehrsklasse = P 7.
Markierung auf vorhandener Markierung.

Anmerkung : Bei Erstmarkierung muss die Pos.
01.01.0001. Vormarkierung zusätzlich berechnet werden.
Menge: 1200,000 m

**02.03.0003 Sperrflächenmarkierung Typ II herst Breite 0,50 m*ohne Vormarkier. mehrkomp. Farbe*grobe Nachstreum. mind. P 6**
Sperrfläche als Schrägstrichgatter Typ II als endgültige Markierung herstellen. Abgerechnet wird der markierte Strich.
Strichbreite = 0,50 m.
Strich ohne Vormarkierung.
Markierungssystem aus mehrkomponentiger lösemittelarmer
Farbe (High-Solid).
Als System mit groben Nachstreumitteln.
Verkehrsklasse = P6.
Markierung auf vorhandener Markierung.

Anmerkung : Bei Erstmarkierung muss die Pos.
01.01.0001. Vormarkierung zusätzlich berechnet werden.
Menge: 160,000 m

**02.03.0004 Sperrflächenmarkierung Typ II herst Breite 0,50 m*ohne Vormarkier. Heißplastikmasse*grobe Nachstreum. P 7**
Sperrfläche als Schrägstrichgatter Typ II als endgültige Markierung herstellen. Abgerechnet wird der markierte Strich.
Strichbreite = 0,50 m.
Strich ohne Vormarkierung.
Markierungssystem aus thermoplastischem Stoff, nicht
spritzbar (Heißplastikmasse).
Als System mit groben Nachstreumitteln.
Verkehrsklasse = P 7.
Markierung auf vorhandener Markierung.

Anmerkung : Bei Erstmarkierung muss die Pos.
01.01.0001. Vormarkierung zusätzlich berechnet werden.
Menge: 2800,000 m

#### Unterabschnitt 02.04 sonstige Markierungszeichen

**02.04.0001 Sonstiges Mark.zeichen Typ II herst*ohne Vormarkier. Heißplastikmasse*grobe Nachstreum.**
Sonstiges Markierungszeichen Typ II als endgültige
Mar-kierung nach Unterlagen des AG herstellen.
Verkehrsklasse P 7.
'Markierungszeichen [Buchstabe, Ziffer].'
Ohne Vormarkierung.
Markierungssystem aus thermoplastischem Stoff, nicht
spritzbar (Heißplastikmasse).
Als System mit groben Nachstreumitteln.
Markierung auf vorhandener Markierung.

Anmerkung : Bei Erstmarkierung muss die Pos.
01.01.0001. Vormarkierung zusätzlich berechnet werden.
Menge: 24,000 St

**02.04.0002 Sonstiges Mark.zeichen Typ II herst Piktogramm 1,00 m*ohne Vormarkier. Heißplastikmasse*grobe Nachstreum.**
Sonstiges Markierungszeichen Typ II als endgültige
Mar-kierung nach Unterlagen des AG herstellen.
Verkehrsklasse P 7.
Markierungszeichen = Piktogramm, Länge = 1,00 m.
Ohne Vormarkierung.
Markierungssystem aus thermoplastischem Stoff, nicht
spritzbar (Heißplastikmasse).
Als System mit groben Nachstreumitteln.
Markierung auf vorhandener Markierung.

Anmerkung : Bei Erstmarkierung muss die Pos.
01.01.0001. Vormarkierung zusätzlich berechnet werden.
Menge: 8,000 St

**02.04.0003 Sonstiges Mark.zeichen Typ II herst*ohne Vormarkier. Heißplastikmasse*grobe Nachstreum.**
Sonstiges Markierungszeichen Typ II als endgültige
Mar-kierung nach Unterlagen des AG herstellen.
Verkehrsklasse P 7.
Markierungszeichen = 'Verkehrszeichen.'
Ohne Vormarkierung.
Markierungssystem aus thermoplastischem Stoff, nicht
spritzbar (Heißplastikmasse).
Als System mit groben Nachstreumitteln.
Markierung auf vorhandener Markierung.

Anmerkung : Bei Erstmarkierung muss die Pos.
01.01.0001. Vormarkierung zusätzlich berechnet werden.
Menge: 8,000 St

**02.04.0004 Sonstiges Mark.zeichen Typ II herst*ohne Vormarkier. Kaltplastikmasse*grobe Nachstreum.**
Sonstiges Markierungszeichen Typ II als endgültige Markierung nach Unterlagen des AG herstellen.
Verkehrsklasse P 7.
Markierungszeichen = sonstige Zeichen.
Ohne Vormarkierung.
Markierungssystem aus reaktivem Stoff, nicht spritzbar
(Kaltplastikmasse).
Als System mit groben Nachstreumitteln.
Markierung auf vorhandener Markierung.

Anmerkung : Bei Erstmarkierung muss die Pos.
01.01.0001. Vormarkierung zusätzlich berechnet werden.
Menge: 16,000 m2

**02.04.0005 2 K-Radwegemarkierung**
Sonstige Markierung nach Unterlagen des AG herstellen.
Losen Schmutz von zu markierender Fläche entfernen.
Markierungssystem aus reaktivem Stoff, nicht spritzbar
(Kaltplastikmasse). Stärke = 3mm.
Farbe nach Vorgabe des AG.
Markierung auf vorhandener Markierung.

Anmerkung : Bei Erstmarkierung muss die
  Pos. 01.01.0001. Vormarkierung zusätzlich
berechnet werden.
Menge: 850,000 m2

**02.04.0006 Markierung von Flachborden**
Markierung von Flachborden an Verkehrsinseln,
Verkehrsteilern und Querungshilfen.
Abgerechnet wird pro laufenden Meter.
1m Flachbord entspricht ca. 0,25m².
Trittfläche 0,10m x 1,00m. Anlauffläche 0,15m x 1,00m.
Losen Schmutz von zu markierender Fläche entfernen.
Umgeben Flächen vom Flachbordstein abkleben und vor
Farbnebel schützen.
Markierungssystem aus mehrkomponentiger lösemittelarmer
Farbe (High-Solid).
Als System mit groben Nachstreumitteln.
Menge: 200,000 m

**02.04.0007 Markierung von Busbordsteinen**
Markierung von Busbordsteinen.
Abgerechnet wird pro laufenden Meter.
1m Busbordstein entspricht ca. 0,55m².
Trittfläche 0,30m x 1,00m. Anlauffläche 0,25m x 1,00m.
Losen Schmutz von zu markierender Fläche entfernen.
Umgeben Flächen vom Flachbordstein abkleben und vor
Farbnebel schützen.
Markierungssystem aus mehrkomponentiger lösemittelarmer
Farbe (High-Solid).
Als System mit groben Nachstreumitteln.
Menge: 200,000 m

USt %: 19,00
